# Aplicação mecânica com máquina autopropulsada de tinta plástica para exterior

- Propriedade do ficheiro: CYPE INGENIEROS, S.A.
- Formato: FIEBDC-3/2002
- Moeda: EUR
- Custos indirectos: 3.00 %
- IVA: 23.00 %

**YSH020** m Aplicação mecânica com máquina autopropulsada de tinta plástica para exterior, Acqua Señalización Vial "PINTURAS ISAVAL", à base de resinas acrílicas, cor amarelo, acabamento acetinado, textura lisa, para marca rodoviária transversal contínua, de 40 cm de largura, para linha de paragem.
Aplicação mecânica com máquina autopropulsada de tinta plástica para exterior, Acqua Señalización Vial "PINTURAS ISAVAL", à base de resinas acrílicas, cor amarelo, acabamento acetinado, textura lisa, para marca rodoviária transversal contínua, de 40 cm de largura, para linha de paragem.
Inclui: Pré-marcação. Aplicação mecânica da mistura através de pulverização.
Critério de medição de projecto: Comprimento medido segundo Plano de Segurança e Saúde.
Critério de medição de obra: Medir-se-á, o comprimento realmente executado segundo especificações do Plano de Segurança e Saúde.

| Código | Un | Descrição | Rendimento | Preço | Importância |
|---|---|---|---|---|---|
| mt27mvp010j | l | Tinta plástica para exterior, Acqua Señalización Vial "PINTURAS ISAVAL", à base de resinas acrílicas, cor amarelo, acabamento acetinado, textura lisa (material) | 0.116 | 13.28 | 1.54 |
| mq11bar010 | h | Varredora rebocada com motor auxiliar. (equipamento) | 0.001 | 12.54 | 0.01 |
| mq08war010b | h | Máquina autopropulsada, para pintar marcas rodoviárias sobre faixa de rodagem. (equipamento) | 0.001 | 40.79 | 0.04 |
| mo119 | h | Oficial de 1ª Segurança e Saúde. (mão de obra) | 0.019 | 18.85 | 0.36 |
| mo120 | h | Operário Segurança e Saúde. (mão de obra) | 0.010 | 17.83 | 0.18 |
| % | % | Custos directos complementares | 2 % | 2.13 | 0.04 |
|  |  | Custos directos |  |  | 2.17 |
