# Aplicação manual de duas demãos de tinta epóxi Acquapox "PINTURAS ISAVAL"

- Propriedade do ficheiro: CYPE INGENIEROS, S.A.
- Formato: FIEBDC-3/2002
- Moeda: EUR
- Custos indirectos: 3.00 %
- IVA: 23.00 %

## R Revestimentos

### RO Pinturas específicas

#### ROO Garagens

**ROO010** m² Aplicação manual de duas demãos de tinta epóxi Acquapox "PINTURAS ISAVAL", cor, acabamento acetinado, textura lisa, diluídas com 5% de água, (rendimento: 0,13 l/m² cada demão); sobre pavimento de garagem de betão.
Aplicação manual de duas demãos de tinta epóxi Acquapox "PINTURAS ISAVAL", cor, acabamento acetinado, textura lisa, diluídas com 5% de água, (rendimento: 0,13 l/m² cada demão); sobre pavimento de garagem de betão.
Inclui: Limpeza geral da superfície suporte. Preparação da mistura. Aplicação de uma demão de primário. Aplicação de duas demãos de acabamento.
Critério de medição de projecto: Superfície medida segundo documentação gráfica de Projecto, com o mesmo critério que o suporte base.
Critério de medição de obra: Medir-se-á a superfície realmente executada segundo especificações de Projecto, com o mesmo critério que o suporte base.

| Código | Un | Descrição | Rendimento | Preço | Importância |
|---|---|---|---|---|---|
| mt27pxi010c | l | Tinta para interior, Acquapox "PINTURAS ISAVAL", de dois componentes à base de resina epóxi em base aquosa, cor cinzento, acabamento acetinado, textura lisa, de altas prestações; para aplicar com trincha, rolo ou pistola, segundo NP EN 1504-2. (material) | 0.260 | 26.54 | 6.90 |
| op00tal020 |  | Berbequim com misturador. | 1.000 | 0.00 | 0.00 |
| mo038 | h | Oficial de 1ª pintor. (mão de obra) | 0.100 | 18.85 | 1.89 |
| mo076 | h | Ajudante de pintor. (mão de obra) | 0.100 | 18.40 | 1.84 |
| % | % | Custos directos complementares | 2 % | 10.63 | 0.21 |
|  |  | Custos directos |  |  | 10.84 |
