# Revestimento de pavimento industrial ou decorativo

- Propriedade do ficheiro: CYPE INGENIEROS, S.A.
- Formato: FIEBDC-3/2002
- Moeda: EUR
- Custos indirectos: 3.00 %
- IVA: 23.00 %

## R Revestimentos

### RS Pavimentos

#### RSI Sistemas de pavimentos industriais e decorativos

**RSI070** m² Revestimento de pavimento industrial ou decorativo, realizado sobre base de betão endurecido, com o sistema Cuarzo Coloreado "PINTURAS ISAVAL", apto para armazéns, em interiores, através da aplicação sucessiva de: primário epóxi, regulador da absorção, Epoxi Sellador Incoloro 100% Sólidos "PINTURAS ISAVAL" (0,3 kg/m²), endurecida superficialmente através de polvilhamento com inerte silício, Áridos Saturación, "PINTURAS ISAVAL" (3,5 kg/m²); camada base formada por uma mistura de tinta para interior, Epoxi Autonivelante 100% Sólidos "PINTURAS ISAVAL", de dois componentes à base de resina epóxi, cor verde, acabamento brilho, textura lisa, de altas prestações e resistência à abrasão e inerte silício, Áridos Saturación, "PINTURAS ISAVAL", com uma proporção em peso 1:0,5 (1 kg/m²); camada decorativa de quartzo colorido, tipo Cuarzo 01, "PINTURAS ISAVAL" (3,5 kg/m²); e camada de vedação com tinta para interior, Isalpox Multicapa "PINTURAS ISAVAL", de dois componentes à base de resina epóxi, incolor, acabamento brilhante (0,6 kg/m²).
Revestimento de pavimento industrial ou decorativo, realizado sobre base de betão endurecido, com o sistema Cuarzo Coloreado "PINTURAS ISAVAL", apto para armazéns, em interiores, através da aplicação sucessiva de: primário epóxi, regulador da absorção, Epoxi Sellador Incoloro 100% Sólidos "PINTURAS ISAVAL" (0,3 kg/m²), endurecida superficialmente através de polvilhamento com inerte silício, Áridos Saturación, "PINTURAS ISAVAL" (3,5 kg/m²); camada base formada por uma mistura de tinta para interior, Epoxi Autonivelante 100% Sólidos "PINTURAS ISAVAL", de dois componentes à base de resina epóxi, cor verde, acabamento brilho, textura lisa, de altas prestações e resistência à abrasão e inerte silício, Áridos Saturación, "PINTURAS ISAVAL", com uma proporção em peso 1:0,5 (1 kg/m²); camada decorativa de quartzo colorido, tipo Cuarzo 01, "PINTURAS ISAVAL" (3,5 kg/m²); e camada de vedação com tinta para interior, Isalpox Multicapa "PINTURAS ISAVAL", de dois componentes à base de resina epóxi, incolor, acabamento brilhante (0,6 kg/m²).
Inclui: Limpeza da superfície suporte. Implantação das juntas e panos de trabalho. Aplicação de primário. Polvilhamento com agregados de sílica. Aplicação da camada base. Polvilhamento com agregados coloridos. Aplicação da camada de vedante. Limpeza final do pavimento.
Critério de medição de projecto: Superfície medida em projecção horizontal, segundo documentação gráfica de Projecto.
Critério de medição de obra: Medir-se-á, em projecção horizontal, a superfície realmente executada segundo especificações de Projecto.
Critérios considerados na determinação do preço da unidade de obra: O preço não inclui a superfície suporte nem a execução e a vedação das juntas.

| Código | Un | Descrição | Rendimento | Preço | Importância |
|---|---|---|---|---|---|
| mt27pfs060a | kg | Primário epóxi, regulador da absorção, Epoxi Sellador Incoloro 100% Sólidos "PINTURAS ISAVAL", para aplicar com trincha, rolo ou pistola. (material) | 0.300 | 29.03 | 8.71 |
| mt01adi010a | kg | Inerte silício, Áridos Saturación, "PINTURAS ISAVAL". (material) | 3.833 | 1.02 | 3.91 |
| mt27pxi020a | kg | Tinta para interior, Epoxi Autonivelante 100% Sólidos "PINTURAS ISAVAL", de dois componentes à base de resina epóxi, cor verde, acabamento brilho, textura lisa, de altas prestações e resistência à abrasão; para aplicar com trincha, rolo ou pistola. (material) | 0.666 | 21.16 | 14.09 |
| mt01adi020a | kg | Quartzo colorido, tipo Cuarzo 01, "PINTURAS ISAVAL". (material) | 3.500 | 2.29 | 8.02 |
| mt27pxi040a | l | Tinta para interior, Isalpox Multicapa "PINTURAS ISAVAL", de dois componentes à base de resina epóxi, incolor, acabamento brilhante; para aplicar com trincha, rolo ou pistola. (material) | 0.600 | 24.45 | 14.67 |
| op00tal020 |  | Berbequim com misturador. | 1.000 | 0.00 | 0.00 |
| mo121 | h | Oficial de 1ª aplicador de pavimentos industriais. (mão de obra) | 0.280 | 18.85 | 5.28 |
| mo122 | h | Ajudante de aplicador de pavimentos industriais. (mão de obra) | 0.380 | 18.40 | 6.99 |
| % | % | Custos directos complementares | 2 % | 61.67 | 1.23 |
|  |  | Custos directos |  |  | 62.90 |
