# Aplicação manual de duas demãos de revestimento incolor

- Propriedade do ficheiro: CYPE INGENIEROS, S.A.
- Formato: FIEBDC-3/2002
- Moeda: EUR
- Custos indirectos: 3.00 %
- IVA: 23.00 %

**RLB010** m² Aplicação manual de duas demãos de revestimento incolor, Impermisal Natur "PINTURAS ISAVAL", textura lisa, (rendimento: 0,104 kg/m² cada demão), aplicação prévia de uma demão de primário acrílico, regulador da absorção, Isacrílico "PINTURAS ISAVAL", para a protecção do betão ou argamassa contra a carbonatação e ambientes agressivos.
Aplicação manual de duas demãos de revestimento incolor, Impermisal Natur "PINTURAS ISAVAL", textura lisa, (rendimento: 0,104 kg/m² cada demão), aplicação prévia de uma demão de primário acrílico, regulador da absorção, Isacrílico "PINTURAS ISAVAL", para a protecção do betão ou argamassa contra a carbonatação e ambientes agressivos.
Inclui: Limpeza da superfície suporte. Aplicação de uma demão de primário. Aplicação de duas demãos de acabamento.
Critério de medição de projecto: Superfície medida segundo documentação gráfica de Projecto.
Critério de medição de obra: Medir-se-á a superfície realmente executada segundo especificações de Projecto.

| Código | Un | Descrição | Rendimento | Preço | Importância |
|---|---|---|---|---|---|
| mt27pfs010e | l | Primário acrílico, regulador da absorção, Isacrílico "PINTURAS ISAVAL", permeável ao vapor de água e resistente aos álcalis, para aplicar com trincha, rolo ou pistola. (material) | 0.208 | 11.31 | 2.35 |
| mt27tsp020a | l | Revestimento incolor, Impermisal Natur "PINTURAS ISAVAL", textura lisa, impermeável à água da chuva, permeável ao vapor de água, auto-limpável, fungicida, resistente aos álcalis e à intempérie e com efeito protector face à carbonatação. (material) | 0.041 | 7.74 | 0.32 |
| mo038 | h | Oficial de 1ª pintor. (mão de obra) | 0.150 | 18.85 | 2.83 |
| mo076 | h | Ajudante de pintor. (mão de obra) | 0.150 | 18.40 | 2.76 |
| % | % | Custos directos complementares | 2 % | 8.26 | 0.17 |
|  |  | Custos directos |  |  | 8.43 |
