# Impermeabilização líquida de remate superior de parapeito e fachada

- Propriedade do ficheiro: CYPE INGENIEROS, S.A.
- Formato: FIEBDC-3/2002
- Moeda: EUR
- Custos indirectos: 3.00 %
- IVA: 23.00 %

## N Isolamentos e impermeabilizações

### NL Impermeabilizações líquidas

#### NLF Fachadas

**NLF010** m² Impermeabilização líquida de remate superior de parapeito e fachada, com duas demãos de revestimento contínuo elástico impermeabilizante à base de polímeros acrílicos em emulsão aquosa, Aislant Antigoteras "PINTURAS ISAVAL", cor vermelho, 1,5 l/m².
Impermeabilização líquida de remate superior de parapeito e fachada, com duas demãos de revestimento contínuo elástico impermeabilizante à base de polímeros acrílicos em emulsão aquosa, Aislant Antigoteras "PINTURAS ISAVAL", cor vermelho, 1,5 l/m².
Inclui: Limpeza e preparação da superfície. Aplicação do impermeabilizante.
Critério de medição de projecto: Superfície medida segundo documentação gráfica de Projecto.
Critério de medição de obra: Medir-se-á a superfície realmente executada segundo especificações de Projecto.
Critérios considerados na determinação do preço da unidade de obra: O preço não inclui o elemento de protecção.

| Código | Un | Descrição | Rendimento | Preço | Importância |
|---|---|---|---|---|---|
| mt15rei010aa | l | Revestimento contínuo elástico impermeabilizante à base de polímeros acrílicos em emulsão aquosa, Aislant Antigoteras "PINTURAS ISAVAL", cor vermelho. (material) | 1.500 | 8.70 | 13.05 |
| mo032 | h | Oficial de 1ª aplicador de produtos impermeabilizantes. (mão de obra) | 0.112 | 18.85 | 2.11 |
| mo070 | h | Ajudante de aplicador de produtos impermeabilizantes. (mão de obra) | 0.112 | 18.40 | 2.06 |
| % | % | Custos directos complementares | 2 % | 17.22 | 0.34 |
|  |  | Custos directos |  |  | 17.56 |
