# Aplicação manual de duas demãos de revestimento pétreo Revisal Liso "PINTURAS ISAVAL"

- Propriedade do ficheiro: CYPE INGENIEROS, S.A.
- Formato: FIEBDC-3/2002
- Moeda: EUR
- Custos indirectos: 3.00 %
- IVA: 23.00 %

## R Revestimentos

### RG Argamassas e revestimentos acrílicos

#### RGP Revestimentos e pastas pétreas

**RGP010** m² Aplicação manual de duas demãos de revestimento pétreo Revisal Liso "PINTURAS ISAVAL", cor branca, acabamento mate, textura lisa, a primeira demão diluída com 15 a 20% de água e a seguinte diluída com 5 a 10% de água ou não diluída, (rendimento: 0,14 l/m²); aplicação prévia de uma demão de primário acrílico regulador da absorção Isacrílico "PINTURAS ISAVAL", sobre paramento exterior de argamassa.
Aplicação manual de duas demãos de revestimento pétreo Revisal Liso "PINTURAS ISAVAL", cor branca, acabamento mate, textura lisa, a primeira demão diluída com 15 a 20% de água e a seguinte diluída com 5 a 10% de água ou não diluída, (rendimento: 0,14 l/m²); aplicação prévia de uma demão de primário acrílico regulador da absorção Isacrílico "PINTURAS ISAVAL", sobre paramento exterior de argamassa.
Inclui: Preparação, limpeza e lixagem prévia do suporte. Preparação da mistura. Aplicação de uma demão de primário. Aplicação de duas demãos de acabamento.
Critério de medição de projecto: Superfície medida segundo documentação gráfica de Projecto, sem deduzir aberturas menores que 4 m² e descontando, nas aberturas de superfície maior de 4 m², o excesso sobre 4 m².
Critério de medição de obra: Medir-se-á a superfície realmente executada segundo especificações de Projecto, descontando, nas aberturas de superfície maior de 4 m², o excesso sobre 4 m².
Critérios considerados na determinação do preço da unidade de obra: O preço inclui a protecção dos elementos da envolvente que possam ser afectados durante os trabalhos e a resolução de pontos singulares.

| Código | Un | Descrição | Rendimento | Preço | Importância |
|---|---|---|---|---|---|
| mt27pfs010e | l | Primário acrílico, regulador da absorção, Isacrílico "PINTURAS ISAVAL", permeável ao vapor de água e resistente aos álcalis, para aplicar com trincha, rolo ou pistola. (material) | 0.058 | 11.31 | 0.66 |
| mt27pei010e | l | Revestimento pétreo para exteriores, Revisal Liso "PINTURAS ISAVAL", cor branca, acabamento mate, textura lisa; para aplicar com trincha, rolo ou pistola, segundo NP EN 1504-2. (material) | 0.280 | 7.37 | 2.06 |
| op00tal020 |  | Berbequim com misturador. | 1.000 | 0.00 | 0.00 |
| mo038 | h | Oficial de 1ª pintor. (mão de obra) | 0.147 | 18.85 | 2.77 |
| mo076 | h | Ajudante de pintor. (mão de obra) | 0.147 | 18.40 | 2.70 |
| % | % | Custos directos complementares | 2 % | 8.19 | 0.16 |
|  |  | Custos directos |  |  | 8.35 |
