# Revestimento decorativo em fachadas

- Propriedade do ficheiro: CYPE INGENIEROS, S.A.
- Formato: FIEBDC-3/2002
- Moeda: EUR
- Custos indirectos: 3.00 %
- IVA: 23.00 %

## R Revestimentos

### RG Argamassas e revestimentos acrílicos

#### RGS Revestimentos sintético-minerais

**RGS010** m² Revestimento decorativo em fachadas, com argamassa acrílica, Reviquarz Q-150 "PINTURAS ISAVAL", aplicada manualmente, acabamento riscado, cor branca, sobre primário acrílico, regulador da absorção Reviquarz Primer "PINTURAS ISAVAL", cor branca.
Formação em fachadas de camada de acabamento para revestimentos contínuos, com argamassa acrílica, Reviquarz Q-150 "PINTURAS ISAVAL", aplicada manualmente, acabamento riscado, cor branca, com um tamanho máximo de partícula de 1,5 mm, sobre primário acrílico, regulador da absorção Reviquarz Primer "PINTURAS ISAVAL", cor branca. Aplicado com palustra sobre uma camada base de argamassa industrial (não incluída neste preço). Inclusive preparação da superfície suporte, formação de juntas, cantos, arestas, remates nos encontros com paramentos, revestimentos ou outros elementos assentes na sua superfície e protecção da caixilharia com fita adesiva de pintor.
Inclui: Preparação do paramento suporte já revestido. Aplicação de primário. Execução do acabamento superficial.
Critério de medição de projecto: Superfície medida segundo documentação gráfica de Projecto, descontando as aberturas de superfície maior de 3 m², adicionando em alternativa a superfície da parte interior da abertura, correspondente ao desenvolvimento de ombreiras e padieiras. Não foi incrementada a medição por perdas, uma vez que na composição se considerou 5% a mais.
Critério de medição de obra: Medir-se-á a superfície realmente executada segundo especificações de Projecto, descontando as aberturas de superfície maior de 3 m², adicionando em alternativa a superfície da parte interior da abertura, correspondente ao desenvolvimento de ombreiras e padieiras.

| Código | Un | Descrição | Rendimento | Preço | Importância |
|---|---|---|---|---|---|
| mt28mav050a | kg | Argamassa acrílica, Reviquarz Q-150 "PINTURAS ISAVAL", acabamento riscado, cor branca, com um tamanho máximo de partícula de 1,5 mm, impermeável à água da chuva, permeável ao vapor de água e com resistência aos raios UV, aos álcalis e à intempérie, para aplicar com palustra, segundo NP EN 1504-2. (material) | 2.500 | 4.91 | 12.28 |
| mt28mav020y | l | Primário acrílico, regulador da absorção Reviquarz Primer "PINTURAS ISAVAL", cor branca, permeável ao vapor de água e com resistência aos álcalis e ao dióxido de carbono, para aplicar com trincha, rolo ou pistola. (material) | 0.286 | 7.45 | 2.13 |
| mt27wav020a | m | Fita adesiva de pintor, de 25 mm de largura. (material) | 1.750 | 0.10 | 0.18 |
| op00tal020 |  | Berbequim com misturador. | 1.000 | 0.00 | 0.00 |
| mo039 | h | Oficial de 1ª rebocador. (mão de obra) | 0.235 | 18.85 | 4.43 |
| mo111 | h | Operário especializado rebocador. (mão de obra) | 0.235 | 18.59 | 4.37 |
| % | % | Custos directos complementares | 2 % | 23.39 | 0.47 |
|  |  | Custos directos |  |  | 23.86 |
