# Tratamento superficial de protecção hidrófuga para fachadas de pedra natural

- Propriedade do ficheiro: CYPE INGENIEROS, S.A.
- Formato: FIEBDC-3/2002
- Moeda: EUR
- Custos indirectos: 3.00 %
- IVA: 23.00 %

## R Revestimentos

### RL Tratamentos superficiais de protecção

#### RLH Hidrófugos

**RLH010** m² Tratamento superficial de protecção hidrófuga para fachadas de pedra natural, através de impregnação hidrófuga incolor, Acquaroc "PINTURAS ISAVAL", aplicada em demãos sucessivas até à saturação do elemento (rendimento: 0,225 kg/m²).
Aplicação de tratamento superficial de protecção hidrófuga para fachadas de pedra natural, através de impregnação hidrófuga incolor, Acquaroc "PINTURAS ISAVAL", à base de copolímeros acrílicos em emulsão aquosa, permeável ao vapor de água, repelente da água e da sujidade, anti-carbonatação, flexível e de grande aderência, aplicada em demãos sucessivas até à saturação do elemento (rendimento: 0,225 kg/m²). Inclusive limpeza da superfície suporte.
Inclui: Limpeza geral do paramento suporte. Aplicação do hidrofugante.
Critério de medição de projecto: Superfície medida segundo documentação gráfica de Projecto, com o mesmo critério que o suporte base.
Critério de medição de obra: Medir-se-á a superfície realmente executada segundo especificações de Projecto, com o mesmo critério que o suporte base.

| Código | Un | Descrição | Rendimento | Preço | Importância |
|---|---|---|---|---|---|
| mt27tsp010f | l | Impregnação hidrófuga incolor, Acquaroc "PINTURAS ISAVAL", à base de copolímeros acrílicos em emulsão aquosa, permeável ao vapor de água, repelente da água e da sujidade, anti-carbonatação, flexível e de grande aderência, para aplicação sobre superfícies de betão, argamassa, tijolo cerâmico ou pedra natural. (material) | 0.225 | 9.14 | 2.06 |
| mo038 | h | Oficial de 1ª pintor. (mão de obra) | 0.197 | 18.85 | 3.71 |
| % | % | Custos directos complementares | 2 % | 5.77 | 0.12 |
|  |  | Custos directos |  |  | 5.89 |
