# Aplicação manual de duas demãos de tinta plástica Acqua Señalización Vial "PINTURAS ISAVAL"

- Propriedade do ficheiro: CYPE INGENIEROS, S.A.
- Formato: FIEBDC-3/2002
- Moeda: EUR
- Custos indirectos: 3.00 %
- IVA: 23.00 %

**ROO030** m Aplicação manual de duas demãos de tinta plástica Acqua Señalización Vial "PINTURAS ISAVAL", cor branca, acabamento acetinado, textura lisa, diluídas com 10 a 15% de água; para marcação de lugares de garagem, com linhas de 5 cm de largura, contínuas ou descontínuas.
Aplicação manual de duas demãos de tinta plástica Acqua Señalización Vial "PINTURAS ISAVAL", cor branca, acabamento acetinado, textura lisa, diluídas com 10 a 15% de água; para marcação de lugares de garagem, com linhas de 5 cm de largura, contínuas ou descontínuas.
Inclui: Preparação da superfície. Execução da marcação.
Critério de medição de projecto: Comprimento medido segundo documentação gráfica de Projecto.
Critério de medição de obra: Medir-se-á o comprimento realmente executado segundo especificações de Projecto.

| Código | Un | Descrição | Rendimento | Preço | Importância |
|---|---|---|---|---|---|
| mt27mvp010i | l | Tinta plástica para exterior, Acqua Señalización Vial "PINTURAS ISAVAL", à base de resinas acrílicas, cor branca, acabamento acetinado, textura lisa (material) | 0.029 | 13.00 | 0.38 |
| mt27wav020a | m | Fita adesiva de pintor, de 25 mm de largura. (material) | 2.000 | 0.10 | 0.20 |
| mo038 | h | Oficial de 1ª pintor. (mão de obra) | 0.057 | 18.85 | 1.07 |
| mo076 | h | Ajudante de pintor. (mão de obra) | 0.057 | 18.40 | 1.05 |
| % | % | Custos directos complementares | 2 % | 2.70 | 0.05 |
|  |  | Custos directos |  |  | 2.75 |
